# CHAU - Chausseestraße 7, 10115 Berlin
Angebotsaufforderung (GAEB DA XML 3.3, DA83)
Projekt: CHAU
Währung: EUR
Vergabeart: Freihändige Vergabe
Abgabeort: Covivio Immobilien GmbH Lietzenburger Str. 90 10719 Berlin F
Ausführungsbeginn: 05.12.2025
Ausführungsende: 18.12.2025
Sicherheit Vertragserfüllung %: 0,00
Sicherheit Gewährleistung %: 0,00
Auftraggeber: Covivio Wohnen GmbH, c/o Covivio Immobilien GmbH, Lietzenburger Str. 90, 10719 Berlin
Ausführungsort: CHAU, Chausseestraße 7, 10115 Berlin
Erstellt mit: 5 240724, NOVA AVA, 24.07.2024

## LEISTUNGSÜBERSICHT
Lieferung und Einbau vom Bodenbelag; Parkett

| Art | Menge |
| --- | --- |
| Bodenbelag, Mehrschichtparkett, Eiche | 315,0 m2 |
| Sockelleiste | 350,0 m |
| Schutzabdeckung, Folie + Abdeckplatte | 315,0 m2 |

## ALLGEMEINE PROJEKTBESCHREIBUNG CHAU
Grundstück:
Chausseestraße 7, 10115 Berlin

Projekt Kürzel: CHAU

Dachgeschoss-Ausbau

Die Bebauung Chausseestraße 7 besteht aus Vorderhaus in Blockrandbebauung, Seitenflügel und Hinterhaus, mit zwei Höfen. Der erste Hinterhof ist unterkellert und besitz eine Kappendecke, die von ihrer Tragfähigkeit eingeschränkt ist.
Das gesamte Dachgeschoss soll ausgebaut werden.

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
Das 5-geschossige Gebäude ist in Ziegelbauweise mit Holzbalkendecken in den Obergeschossen und einer massiven Decke über dem Kellergeschoss errichtet. Die Flachdächer besitzen eine Bedachung aus Bitumendichtbahn. Das Gebäude und der Innenhof sind unterkellert, die Fassaden sind verputzt.

Das vorhandene Dach wird komplett abgetragen, wobei das neugeplante Dach die Dachneigung, die Trauf- und die Firsthöhe des Bestanddaches beibehält. Das neue Dach erhält eine extensive Begrünung

Kennzahlen:
Wohneinheiten Bestand  = 29 WE
Wohneinheiten Neu = 2 WE
Treppenhäuser = 3 Stück

Sonstiges:
Als Vorbereitung des Ausbaues ist eine Schwammsanierung und eine Balkenverstärkung erforderlich.

## ALLGEMEINE TECHNISCHE VORBEMERKUNGEN
01  Allgemeines
Anschlüsse für Wasser und Energie werden durch den AG in erforderlichem Maß auf dem Baufeld zur Verfügung gestellt. Die Kosten hierfür werden über einen in der Auftragsverhandlung festzulegenden Prozentsatz von der Schlussrechnungssumme in Abzug gebracht. Die Verteilung der Medien vom Übergabepunkt (z. B. Baustromverteiler des AG) bis zum Arbeitsplatz ist Sache des AN.

WC-Einrichtungen werden zur Verfügung gestellt, Abrechnung analog obigem Absatz. Tagesunterkünfte und Magazincontainer können durch den AG gegen eine im Verhandlungsgespräch noch zu vereinbarende Monatspauschale zur Verfügung gestellt werden.

Für vom AN selbst vorgesehene Lagerflächen u.ä. besteht generelle Abstimmungspflicht mit dem AG. Der AN kann ggf. aus Platzgründen keine eigenen Tagesunterkünfte, Magazincontainer, etc. aufstellen. Parkmöglichkeiten stehen auf dem Baufeld nur begrenzt zur Verfügung.

Durch die örtliche Bauleitung werden eine Baustellenordnung und der SiGe-Plan an den AN übergeben.

02  Angaben zur Ausführung
Die Baustelle ist vor Angebotsabgabe, spätestens jedoch vor Auftragsverhandlung durch den Bieter zu besichtigen. Alle sich aus den Örtlichkeiten ergebenden Aufwendungen sind einzukalkulieren.

Bei der Abwicklung der vertraglichen Leistungen hat der AN nur Personal einzusetzen, das vorher mit den notwendigen Sicherheitsbestimmungen, wie Unfallverhütungsvorschriften etc. vertraut gemacht wurde. Die Sicherheitsbestimmungen sind bei der Durchführung der Arbeiten einzuhalten. Baustellenführungspersonal, Vorarbeiter, etc. müssen der deutschen Sprache in Wort und Schrift mächtig sein! Vor Arbeitsbeginn ist dem AG das verantwortliche Führungspersonal und alle am Bau Beteiligten schriftlich zu benennen.

Der Einheitspreis des Angebotes ist maßgebend. Das gilt auch dann, wenn das Produkt aus Mengen und Einheitspreis fehlerhaft ist (z. B. auf Grund von Rechen- oder Eingabefehler). Sämtliche Einheitspreise sind Nettopreise. Die Mehrwertsteuer ist gesondert auszuweisen.

03  Neben- und Besondere Leistungen
Mit den Einheitspreisen abgegolten sind, wenn nachstehend nicht gesondert aufgeführt, das Einrichten, Vorhalten und Räumen der Baustelle incl. An- und Abfuhr aller für die Arbeiten erforderlichen Maschinen und Geräte, sowie alle Nebenleistungen und besonderen Leistungen, die zur restlosen Fertigstellung der Arbeiten notwendig sind.

04 Termine
Die mit der örtlichen Bauleitung abgesprochenen Zwischen- und Endtermine sind Vertragstermine und unbedingt einzuhalten. Sollten zur Einhaltung der vereinbarten Termine Überstunden erforderlich werden, erfolgt hierfür keine zusätzliche Vergütung.

05 Stundenlohnarbeiten
Arbeiten auf Nachweis dürfen nur für die gemäß Leistungsverzeichnis vorgesehene Leistung, und auf besondere Anweisung des Auftraggebers vor Arbeitsbeginn ausgeführt werden. Die Rapporte müssen arbeitstäglich zur Anerkennung vorgelegt werden. Verspätet vorgelegte Rapporte werden nicht anerkannt. Der AN verliert in diesem Fall seinen Vergütungsanspruch.
Die separat vereinbarten Stundenverrechnungssätze beinhalten sämtliche Lohnkosten, Sozialaufwendungen, Lohnnebenkosten und Allgemeine Geschäftskosten. Kosten für An- und Abfahrt, Aufsichtspersonal und Überstundenzuschläge werden nicht gesondert vergütet. Stundenlohnarbeiten werden nur angewendet, wenn auf der Grundlage der Urkalkulation kein Nachtragsangebot des AN zu Stande kommt.

06 Prüfpflicht des AN
Der Bieter ist verpflichtet, die im Leistungsverzeichnis beschriebenen Positionen auf Vollständigkeit, fachgerechte Ausführung und Eignung für den vorgesehenen Verwendungszweck zu überprüfen. Sollten sich hinsichtlich Verwendbarkeit zur Herstellung eines mangelfreien Werkes Bedenken gegen die Verwendung ergeben, so sind diese gegenüber dem AG so rechtzeitig geltend zu machen, dass aus hieraus resultierenden Materialwechseln keine Beeinträchtigen an Bauablauf und -fortschritt entstehen können. Sinnvolle oder notwendig erscheinende Änderungen oder Zusätze sind mit einer entsprechenden Begründung in einem Zusatzangebot einzureichen.

07 Verwendbarkeitsnachweis
Alle - auch die ausgeschriebenen - Produkte sind im Rahmen des Verwendbarkeitsnachweis per Prüfungszeugnis, Zeichnung, technischem Datenblatt des Herstellers usw. technisch zu bemustern. Alle Abweichungen von den ausgeschriebenen Produkten sind vom Bauherrn bzw. seinen Beauftragten zu genehmigen. Die Gleichwertigkeit ist vom AN nachzuweisen. Auch gestalterische Kriterien sind in die Gleichwertigkeitsbetrachtung mit einbezogen.

08 Mitwirkungspflicht Baukoordination
Der AN hat seine Arbeiten mit den sonstigen auf der Baustelle tätigen Unternehmen in Abstimmung mit dem AG so zu koordinieren, dass ein reibungsloser Ablauf der Arbeiten gewährleistet ist.

09 Sauberkeit Arbeitsplatz
Der Arbeitsplatz ist täglich sauber (besenrein) zu verlassen. Sollte der AN dieser Verpflichtung nicht nachkommen, ist der AG berechtigt, ohne weitere Vorankündigung die Beräumung / Säuberung der Arbeitsplätze durch Dritte zu veranlassen. Die daraus entstehenden Kosten trägt der AN.

## ZUSÄTZLICHE TECHNISCHE VORBEMERKUNGEN - BODENBELAGSARBEITEN
Der sachliche Geltungsbereich ergibt sich ebenso wie die technische Ausführung aus ATV:
DIN 18 365 Bodenbelagsarbeiten und den anerkannten Regeln der Technik.

Ergänzend sind folgende ATV / DIN zu berücksichtigen:
ATV DIN 18 299 Allgemeine Regelungen für Bauarbeiten jeder Art

DIN 4102 Brandverhalten von Baustoffen und Bauteilen
DIN 4109 Schallschutz im Hochbau

DIN EN13488 Holzfußböden - Mosaikparkettelemente
DIN EN 1815  Elastische und Laminat-Bodenbeläge – Beurteilung des elektrostatischen Verhaltens
DIN EN 12529 Räder und Rollen – Möbelrollen – Rollen für Drehstühle – Anforderungen
DIN EN 13501-1 Klassifizierung von Bauprodukten und Bauarten zu ihrem Brandverhalten – Teil 1: Klassifizierung mit den Ergebnissen aus den Prüfungen zum Brandverhalten von Bauprodukten
DIN EN 16165 Bestimmung der Rutschhemmung von Fußböden – Ermittlungsverfahren
DIN EN ISO 22637  Klebstoffe – Prüfung von Klebstoffen für Bodenbeläge – Bestimmung des elektrischen Widerstandes von Klebstoff-Filmen und Verbunden
BEB-Hinweisblatt 8.3 Arbeitsanweisung CM-Messung; Herausgeber: Bundesverband Estrich und Belag e.V.

Weiterhin gelten sämtliche europäischen und nationalen Vorschriften, Merkblätter, Stoff- und Prüfnormen usw. jeweils in ihrer aktuellen Fassung. Als vereinbart gelten weiterhin die Herstellerverarbeitungsangaben, Zulassungen und Empfehlungen der jeweiligen Fachverbände.

## 3341 Parkettarbeiten
Datum: 07.05.2024

### Titel 1 Parkettarbeiten

#### Bereich 1.1 Parkettarbeiten

**1.1.10 Risse / Scheinfugen im Estrich schließen**
Schein- und Arbeitsfugen in mineralischen Estrichen aufweiten
und Querschlitze setzen, sorgfältig aussaugen,
Edelstahlwellenverbinder einsetzen und kraftschlüssig nach
Angaben des Herstellers schließen, einschl. Material.

Hinweis: Die Leistung ist VOR der Parkettverlegung gesondert durch
die Bauleitung festzulegen, aufzumessen und abnehmen zu lassen.
Ohne einen gesonderten Freigabevermerk wird die Leistung NICHT
vergütet.
Menge: 20,000 m

**1.1.20 Untergrundspachtelung 2-3mm**
Vollflächiges Ausgleichen von Unebenheiten im Untergrund mit
einer hochwertigen, selbstverlaufenden Spachtelmasse.

Schichtdicke:  2 - 3 mm (i. M. 2,5mm)
Kalkulationsansatz:  100 % der Gesamtmenge

Hinweis: Die Leistung ist VOR der Parkettverlegung gesondert durch
die Bauleitung festzulegen, aufzumessen und abnehmen zu lassen.
Ohne einen gesonderten Freigabevermerk wird die Leistung NICHT
vergütet.
Menge: 315,000 m2

**1.1.30 Mehrschichtparkett, Eiche**
Fertigparkett als Mehrschichtparkett liefern und vollflächig verklebt
auf vorbereitetem Untergrund verlegen, inklusive erforderlicher
Untergrundgrundierung.

Bestandteil der Leistung ist das Abschneiden und Entsorgen des
überstehenden Estrich-Randdämmstreifens.

Untergrund: schwimmender Zementheizestrich
Material: Mehrschicht-Eichenparkett Hinterseer
PARAT Dos Plus Eiche Country,
grau gewaschen, Mattlack, gebürstet,
Dielengröße:  ca. 500 x 70 x 11 mm (L/B/H)
Nutzschicht:  ca.3,6 mm
Gesamtaufbauhöhe: 15mm inkl. Ausgleich und Kleber
gemäß: Bemusterungskatalog "Best Place" und Details, z.B. 0057

Einbauort: alle Bodenflächen in den Wohnungen, mit Ausnahme der
Bäder, WCs und Technikräume
Menge: 315,000 m2

**1.1.40 Sockelleiste, H=60mm**
Kernsockelleiste, Farbe weiß, mit elastischer Weichlippe
oben und unten, geklebt oder geschraubt.
Stöße generell auf Gehrung geschnitten.

Höhe: 60mm
Farbe: weiß
gemäß: Bemusterungskatalog "Best Place" und Details, z.B. 0057
Richtfabrikat: Cubu flex life Design

Angebotenes Fabrikat: '..........................................' vom Bieter einzutragen

Angebotene Befestigung: '..........................................' vom Bieter einzutragen
Menge: 350,000 m

**1.1.50 Korkstreifen, b=10mm**
Korkstreifen als Anschluss an andere Bauteile.

Ausführung oberflächengleich.
Ausführung z.B. an bodentiefen Fenstern
Material:  Korkstreifen / Spritzkork
Breite:  bis ca. 10 mm
Menge: 100,000 m

**1.1.60 Feldbegrenzungsfugen mit Korkstreifen, b=10mm**
Feldbegrenzungsfugen innerhalb von Parkettflächen herstellen.

Ausführung:
- Überprüfung der Lage der durch den Estrichleger hergestellten
vorhandenen Feldbegrenzungsfuge (bei Unstimmigkeiten
Bauleitung informieren)
- Herstellung einer fluchtgenauen Feldbegrenzungsfuge gemäß
Architektenfreigabe innerhalb der Parkettfläche;
- Parkettstöße mit Kork ausbilden

Ausführung oberflächengleich.
Material:  Korkstreifen / Spritzkork
Breite:  bis ca. 10 mm
Menge: 50,000 m

**1.1.70 Abstellwinkel Edelstahl, ca. 15/40mm, L=1,135m**
Abstellwinkel aus Edelstahl liefern und als Parkettabschluss an
WE-Türen einbauen.

Profil:  ca. L=15/40mm
Länge:  ca. 1,135m
Menge: 4,000 Stck

**1.1.80 Erstpflege Parkettboden**
Erstpflege des zuvor beschriebenen Parkettbodens, bestehend
aus gründlicher Reinigung und mehrmaligem Auftrag des
Erstpflegemittels gem. Herstellerempfehlung.
Menge: 315,000 m2

**1.1.90 Schutzabdeckung,Folie+Abdeckplatte**
Abdecken des fertigen Fußbodens auf besondere Anordnung des AG.

Fußbodenschutz aus Bauschutz-Folie und darüber liegender
Systemabdeckplatte, z.B. System "Rele" o. glw. herstellen, vorhalten
und nach Anordnung abbauen.

Inkl. Entsorgung nach Übergabe.
Menge: 315,000 m2

**1.1.100 Schutzabdeckung, Filzpappe**
*** Bedarfsposition ohne GB
Abdecken des fertigen Fußbodens auf besondere Anordnung
des AG. Ausführung mit Filzpappe; die Entsorgung wird bauseits
durch den AG durchgeführt.
Menge: 315,000 m2

#### Bereich 1.2 Türschwellen WE-Türen

**1.2.10 Holztürschwelle, Türschwellenprofil, WE-Türen**
Holztürschwelle und Türschwellenprofil gemäß Architektenplanung
herstellen, liefern und einbauen.

Holztürschwelle: Breite ca. 28cm, Stärke ca. 3cm
Montage: gemäß Erfordernis (Untergrund Mauerwerk)
Türschwellenprofil: ALUMAT Typ KS mit Silikondichtung (Richtfabrikat)
Detail:  z.B. 0089

Angebotene Holzart Schwelle: '..........................................' vom Bieter einzutragen

Angebotene Befestigung Schwelle: '..........................................' vom Bieter einzutragen

Angebotenes Schwellenprofil: '..........................................' vom Bieter einzutragen
Menge: 4,000 Stck

#### Bereich 1.3 Stundenlohnarbeiten

**1.3.10 Stundensatz Facharbeiter**
*** Bedarfsposition ohne GB
Arbeiten, welche nicht in den Positionen erfasst sind und gegen
Nachweis und nur gegen vorherige Beauftragung zur Ausführung
kommen: Facharbeiter
Menge: 1,000 h

**1.3.20 Stundensatz Helfer**
*** Bedarfsposition ohne GB
Arbeiten, welche nicht in den Positionen erfasst sind und gegen
Nachweis und nur gegen vorherige Beauftragung zur Ausführung
kommen: Helfer
Menge: 1,000 h
